# Ganztags-Grundschule Laudenberg
Angebotsaufforderung (GAEB DA XML 3.2, DA83)
Projekt: 20250722
Währung: EUR
Vergabeart: Verhandlungsverfahren
Auftraggeber: DV-Nummer: 29; Vergabenummer: 29
Erstellt mit: BECHMANN AVA 2022.80/ GXML Toolbox V3.3 R20210630, BECHMANN AVA 2022.80, 10.08.2026

## 29 Flächenelastischer Sportboden
Datum: 10.08.2026

*Hinweis: Allgemeine Vorbemerkungen*
Allgemeine Vorbemerkungen für alle zu erbringende Leistungen  des LV.

Die Inhalte und sich daraus ergebenden Leistungen der Vorbemerkungen sind in die Einheitspreise mit einzukalkulieren.

Baustrom:
Der Baustrom wird dem AN vom AG kostenlos zu Verfügung gestellt.

Bauwasser:
Das Bauwasser wird dem AN vom AG kostenlos zur Verfügung gestellt.

Baustellen - WC:
Die bestehenden Schul-WC-Anlagen werden vom AG dem AN kostenlos zur Verfügung gestellt.

Abfall:
Der AN hat für die verschiedenen Abfälle Abfallcontainer zu stellen und zu unterhalten, incl. der Entsorgungskosten für Abfall- und Verpackungsmaterialien, etc., die bei seinen Gewerken anfallen. Diese Leistungen sind in die Baustelleneinrichtung  mit ein zu kalkulieren. Die in den Abbruchpositionen enthaltenen Abbruchmaterialien werden jedoch in gesonderten Positionen vergütet.

Materialentsorgung
Die gesamte Entsorgung der Abfälle hat nach entsprechenden Richtlinien und örtlichen Entsorgungsvorschriften zu erfolgen. Entsprechende Hinweise sind vom AN eigenverantwortlich einzuholen.

Allgemeines:
Es gelten die Vertragsbedingungen der ausschreibenden Stelle.
Die folgenden Bestimmungen gelten ergänzend zu den Bestimmungen der zum
Zeitpunkt der Ausführung aktuell gültigen VOB/B und VOB/C.
Bei Widersprüchen und im Zweifelsfall gelten die Bestimmungen der VOB/B und
VOB/C übergeordnet!

Vorschriften, Normen und technische Regelwerke
Es gelten die zum Zeitpunkt des Vertragsabschlusses gültigen Gesetze, Verordnungen,
Richtlinien, Vorschriften, DIN-Normen, sowie alle einschlägigen, allgemein
anerkannten, technischen Regelwerke.
Die Unfallverhütungsvorschriften sind ständig zu beachten und einzuhalten.

Produkte
Sämtliche verwendeten Produkte müssen eine gültige, allgemeine bauaufsichtliche
Zulassung besitzen und sind ausschließlich gemäß Herstellervorschrift zu
verarbeiten bzw. einzubauen.
Die Ausführung muss zwingend und ausschließlich entsprechend den einschlägigen,
allgemein anerkannten Regelwerken und nach dem Stand der Technik
erfolgen.
Alle Materialien und Einbauteile haben den im LV beschriebenen Qualitätsanforderungen zu entsprechen. Der Nachweis der Gleichwertigkeit
mit den ausgeschriebenen Materialien obliegt dem Bieter.

Schadstofffreie Materialien
Es dürfen nur schadstoffreie und gesundheitlich unbedenkliche Materialien (Grundierungen, Spachtelungen, Kleber, Epoxidharze, Bodenbeläge, etc.), die eine Zulassung für den Einbau in Kindergärten und Schulen haben, eingebaut werden.

Fristen
Die Termine in der Objektbeschreibung werden Vertragsbestandteil. Die Fristen sind einzuhalten.

Arbeitsschutz:
Die Arbeiten haben nach den Sicherheits- und Gesundheitsschutzvorgaben des Sigeko und der Bauberufsgenossenschaften zu erfolgen. Die SiGepläne des SiGeKo sind vom AN gut sichtbar und Wettergeschützt auf der Baustelle aufzuhängen.
Die daraus entstehenden Mehrleistungen sind in die Einheitspreise mit ein zu kalkulieren.

Gefährdungsbeurteilung:
Der AN hat rechtzeitig vor Ausführung beim SiGeKo eine Gefährdungsbeurteilung einzureichen. Auf Grundlage der Gefährdungsbeurteilung des AN sind eigenverantwortlich durch den AN regelmäßig sowie aus besonderen Anlass Wirkungskontrollen der festgelegten Unfallverhütungsmaßnahmen
durchzuführen.

Zugänge, Zufahrten:
Die Zufahrt zum Pausenhof (von hier Zugang in Schulgebäude) erfolgt über die Einbacher Straße. Die bestehende Feuerwehrzufahrt von der Einbacherstraße in den Pausenhof der Schule ist jederzeit freizuhalten.

Besondere Arbeitszeiten:
Besondere Arbeitszeiten (Überstunden, Nachtarbeit sowie Arbeiten an Samstagen) sind auf Antrag des AN und nur nach schriftlicher Genehmigung des AG zugelassen. Der AN ist verantwortlich für die Einholung der ggf. erforderlichen öffentlich- rechtlichen Zustimmungen. Alle damit verbundenen Mehraufwendungen und Genehmigungsgebühren gehen zu seinen Lasten.

Bei der Ausführung der Arbeiten ist auf die Belange der angrenzenden Anwohner und des Schulbetriebs Rücksicht zu nehmen. Die Immisionschutz-Bestimmungen, die gesetzlichen Vorschriften und innerbetrieblichen Erfordernisse bezüglich der Lärmentwicklung und Ruhezeiten sind einzuhalten.

Maßhaltigkeit
Der Auftragnehmer ist verpflichtet, die Maße vor Ort zu messen. Für die Maß- und Passgenauigkeit der gelieferten und eingebauten Produkte ist allein der Auftragnehmer verantwortlich.

Schallemissionen:
Bei den Bauarbeiten sind die allgemeine Verwaltungsvorschrift zum Schutz gegen
Baulärm (u.a. VVBaulärmG) zu beachten. Die Arbeiten, einschließlich der
erforderlichen Fahrzeugbewegungen, dürfen nur innerhalb des Zeitraums Mo. bis
Fr. von 7:00 Uhr bis 18:00 Uhr erfolgen. Bei den Arbeiten sind alle unnötigen
Lärmbelästigungen zu vermeiden, So sind die Motoren der Maschinen und
Arbeitsgeräte während der Stand- und Arbeitspausen abzuschalten.
Durch organisatorische und technische Maßnahmen sind Lärmbelästigungen auf
das notwendige Mindestmaß zu reduzieren. Die technischen Geräte und Maschinen
müssen dem derzeitigen Stand der Technik entsprechen und die geltenden
Gesetzte und Verordnungen zur Geräuschemission einhalten.

Maschinen, Geräte, Personal:
Die Anzahl der Maschinen, Geräte, Fahrzeuge, etc. und des Personals ist so zu
dimensionieren/kalkulieren, dass der vorgegebene Bauzeitenplan eingehalten wird.

Einbau nach den Herstellervorgaben
Der Einbau aller Baustoffe, Produkte, Bauteile hat nach den Einbauvorgaben der Hersteller zu erfolgen.

Zusammenarbeit AG und AN:
Das Bauvorhaben wird zwischen dem AG, der Bauleitung des AG und dem AN Partnerschaftlich durchgeführt.
Evtl. Probleme/Störungen sollen zuerst besprochen und einvernehmlich geklärt werden.
Schriftverkehr ist nur in Ausnahmefällen nach nicht erfolgter voherigen Klärung als letzter Weg zu sehen und ist von allen Seiten möglichst zu vermeiden.

Vorschriften:

Für das Angebot und die Ausführung gelten die VOB und sämtliche für die einzelnen zu erbringenden Gewerke zutreffenden Richtlinien und Vorschriften (wie z.B. DIN-Normen, EN-Normen, ISO-Normen, VDI/VDE-Richtlinien) in der gültigen Fassung, weiterhin sind die allgemein
anerkannten Regeln der Technik und die gesetzlichen und behördlichen
Bestimmungen zu beachten und einzuhalten. Diese Vorschriften gelten, soweit nicht
durch besondere Bedingungen oder Forderungen in dieser Leistungsbeschreibung
ausdrücklich eine andere Regelung vorgegeben ist.

Vertragsbedingungen des AG
Die Vertragsbedingungen und Kaufmännischen Bedingungen des AG (siehe beiliegende KEV Formblätter) sind in die Einheitspreise mit ein zu kalkulieren.

Angebotsform:
Das Angebot ist dem AG zur Auswertung auch im GEAB-Format zu übergeben.

Durch unterzeichnung des Leistungsverzeichnisses erklärt die anbietende Firma, dass sie sich über alle örtlichen und sachlichen Verhältnisse vor Abgabe des Angebots unterrichtet hat und dass er die zuvor beschriebenen Kalkulationsgrundlagen und die mit ein zu kalkulierende Leistungen und Vertragsbestandteile gelesen, anerkannt und in die Einheitspreise einkalkuliert hat.

*Hinweis: Vorbemerkungen Flächenelastischer Sportboden*
Vorbemerkungen Flächenelastischer Sportboden

Die Gemeinde Limbach baut an die bestehende Grundschule in 74838 Laudenberg u.a. eine neue Schulsporthalle an.
In die Schulsporthalle LxB 22,00 x 11,00m (lichte zwischen den bauseitigen 10cm starken Prallwänden) = 242m² soll ein Flächenelastischer Sportboden (Gesamtaufbau ab OK Rohbodenplatte = 20,5cm) verlegt werden. Außerdem sollen die beiden direkt angrenzenden Räume Sanitätsraum und Sport-Geräteraum mit demselben Belag, jedoch ohne flächenelastische Funktion auf einen bauseitig schwimmenden Zementestrich verlegt werden.

Eignung des Sportbodenaufbaus:
Der Sportboden soll geeignet sein für den Einsatz als Grundschul-Schulsporthalle und auch für den Vereinssport.
Außerdem soll der Sportboden geeignet sein für Schulveranstaltungen und öffentliche Veranstaltungen mit Bestuhlungen (Stühle und Tische) und dem Einsatz einer mobilen Bühne und den damit verbundenen rollenden Lasten von Wägen zum Transport der Bühne, der Bestuhlungen und der Sportgeräte/Matten.
Der Fußbodenaufbau im Geräteraum soll geeignet sein für die Lagerung der Sportgeräte, Matten-Rollwägen und die Einlagerung der Bestuhlung (gestapelte Tische und Stühle).

Ebenheit des Fußbodenbelags:
Die geforderte Ebenheit an den Sportboden beträgt 0,1 mm in der Fläche. Die Ebenheit ist zu prüfen und dokumentarisch nachzuweisen. Dabei ist der flächenbündige Anschluss im Bereich der Übergänge zum Geräteraum, Sanitätsraum und Foyer unbedingt zu beachten.

Bodenaufbau Sporthalle (ges. 20,5cm) mit flächenelastischem Lino-Sportboden: ca. 245m²
- 18cm bauseitige Stahlbeton-Bodenplatte
Leistungsumfang Sportbodenfirma:
- Feuchtigkeitssperre Fa./Typ. Katja Sprint oder glw.
- 1-4cm Perlite-Schüttung zum Ausgleich von Bodenunebenheiten
- 12cm XPS-Wärmedämmung mit Stufenfalz WLG 0,33 in zwei Lagen mit jew. 6cm
- 4 cm Systemboden bestehend aus Hartstoffplatte, 2 Lagen Sperrholz und 4,0mm Linoleumbelag mit Sockelleisten

Der Einbau des Sportbodens erfolgt nach bauseitiger Montage der Prallschutzwände

Bodenaufbau Nebenräume (Geräteraum+Sanitätsraum), ges. 20,5cm, mit Lino: ca. 69m²:
- 18cm bauseitige Stahlbeton-Bodenplatte
- Bauseitige Feuchtigkeitssperre Fa./Typ. Katja Sprint oder glw.
- 12cm XPS-Wärmedämmung mit Stufenfalz WLG 0,33 in zwei Lagen mit jew. 6cm
- 8cm bauseitiger Zementestrich
Leistungsumfang Sportbodenfirma:
- 4,0mm Linoleumbelag mit Sockelleisten

Farbe des marmorierten Linobodens nach Wahl AG und Mustervorlagen durch den AN.

*Hinweis: Zusätzliche Technischen Vertragsbedingungen (ZTV)*
Zusätzliche Technischen Vertragsbedingungen (ZTV)

Sportboden mit Linoleum-Oberbelag als Flächenelastischer Sportboden gemäß DIN-V 18032-2 und DIN-EN 14904

Verlangt wird ein Sporthallenboden auf der Grundlage
DIN V 18032-02:2001-04, entsprechend Tabelle 1. Der Nachweis über die
Erfüllung der Anforderung muss durch ein Prüfzeugnis entsprechend
DIN V 18032-02:2001-04 Abs. 5.2 erbracht werden.

Es werden nur Prüfzeugnisse von Prüfstellen akzeptiert, die zur
Durchführung von Prüfungen von Sporthallenböden nach DIN 18032-2
anerkannt sind.

Zu folgenden Detailpunkten müssen im Prüfzeugnis Angaben gemacht sein:

Geräuschentwicklung, Ausbreitung und Oberbelag.

Der Auftraggeber legt besonderen Wert auf eine optimale Schutzfunktion
des einzubauenden Sportbodens. Deshalb sind zusätzlich für das angebotene
System die Stoßabsorptionskurve bei der Prüfung Kraftabbau
sowie Angaben zur mitwirkenden trägen Masse vorzulegen.

Dem Angebot sind die Prüfzeugnisse nach DIN 18032-02:2001-04 sowie
die zum Zeitpunkt der Angebotsabgabe gültigen Prüf- und
Überwachungsurkunden nach DIN-CERTCO oder RAL des angebotenen
muss der Zusammenhang zum Prüfzeugnis (Nummer) eindeutig hervorgehen.
Ist dies nicht der Fall wird das Angebot von der Bewertung
ausgeschlossen.

Werden nicht die ausgeschriebenen Materialien oder Richtqualitäten
angeboten, so ist dies im Anschreiben ausdrücklich zu vermerken und
die Gleichwertigkeit mit Angebotsabgabe nachzuweisen.

Der Bauherr behält sich vor, während der Montage die Qualität und
Konstruktion auf Übereinstimmung mit dem Prüfzeugnis und dem
Angebot durch einen Gutachter feststellen zu lassen. Im Falle
der Nichterfüllung gehen die Kosten zu Lasten des Auftragnehmers.

Für Eigenschaften wie Wärmeleitgruppe (WLG) oder dergleichen, die
nicht aus dem Prüfzeugnis hervorgehen sind entsprechende
Datenblätter zum Nachweis der angebotenen Eigenschaften dem Angebot
beizufügen.

Nach Fertigstellung hat auf Verlagen vor der Schlussabnahme eine
Kontrollprüfung durch ein anerkanntes Prüfinstitut zu erfolgen.
Das Prüfprotokoll ist dem AG vor der Schlussabnahme vorzulegen.

Für die Reinigung und Pflege des zur Ausführung kommenden Oberbelags
sind dem Bauherrn spätestens bei der Schlussabnahme verbindliche Anleitungen
auszuhändigen.

Nachstehend aufgeführte Anlagen sind mit dem Angebot vorzulegen und
in der aufgeführten Reihenfolge beizuheften.

        1. Prüfzeugnis Sportboden entsprechend DIN V 18032-2:2001-04

        2. Materialdatenliste zum Prüfzeugnis (DIN-Certco Checkliste
  "Mindestangaben für Materialkennwerte" oder RAL-Dokumente H1-H6)

        3. Referenzliste für das angebotene Sportbodensystem mit
  Angabe des Objektortes und Angabe von Größe, Bauherr,
  Architekt und Baujahr. Referenzen über den Zeitraum der letzten
  5 Kalenderjahre

        4. Qualitätssicherungsnachweis für die Lastverteilerplatten aus Birke -Sperrholz.
  Biegefestigkeit mind. F 40/40 nach DIN EN 636 :2003

        5. Nachweis Emissionsverhalten
Der AG legt größten Wert auf möglichst geringe VOCEmissionen und fordert daher einen Sportboden mit dem Zertifikat TÜV Proficert Interior Premium oder gleichwertig. Eine Gleichwertigkeit ist nur durch eine Zertifizierung mit jährlicher
  Fremdüberwachung gegeben, die die Einhaltung folgender
  maximaler Emissionen garantiert.
  Summe TVOC nach 28 Tagen: < 300 ìg/m³

  Das Zertifikat ist dem Angebot zwingend beizufügen.
  Angebote ohne diesen Emissionsnachweis werden von der Wertung
  ausgeschlossen.
  Der angebotene Sportboden muss einer Qualitätsüberwachung nach
  RAL oder gleichwertig unterliegen. Der aktuelle und gültige RALGütenachweis ist dem Angebot zwingend beizufügen.

Das Fehlen vorgenannter Anlage führt zum Ausschluss des Angebotes

*Hinweis: Leistungsumfang:*
Leistungsumfang:
Alle nachfolgenden Leistungen jeweils inkl. der fertigen Verarbeitung/Verlegung/Montage und der Lieferung aller Materialien, befestigungsmitteln, Kleber, etc., auch wenn diese nicht explizit in den LV-Positionen aufgeführt sind.
Die Leistungen haben nach den technischen Vorgaben und Verarbeitungsrichtlinien der jeweiligen Materialhersteller zu erfolgen.

### Titel 01 Baustelleneinrichtung

**01.1 Baustelleneinrichtung**
Vorhalten über die gesamte Dauer der Arbeiten (= Fertigstellung aller zur Erbringenden Leistungen) sowie Räumen der Baustelle und Wiederherstellung des Gelandes einschließlich Entfernung von Verunreinigungen, mit folgenden in den Pauschalpreis einzurechnenden Leistungen (diese Leistungen sind auch kalkulatorisch bei den Einheitspreisen zu berücksichtigen):
- Schaffung von Lager- und Arbeitsflachen
- Tagesunterkünfte
- Lagerraume, Werkstatt, Magazin,
Unterstelleinrichtungen
- Antransport, Bereitstellung und Abtransport aller
zur Durchfuhrüng der ausgeschriebenen Leistungen
erforderlichen Geräte, Maschinen und Fahrzeuge, etc.,
incl. der notwendigen Betriebsmittel und des Personals.
- Führen von Bautagesberichten
- Umsetzung der Sicherheits- und Unfallverhütungsmasnahmen der
Bauberufsgenossenschaften und des Sigeko.
- Ein Sanitärcontainer mit WC wird bauseits gestellt und kann kostenlos genutzt werden.
- Baustromanschluss und Bauwasseranschluss werden kostenlos zur Verfügung gestellt. Strom und Wasser werden vom AG gezahlt.
Leistungszeit: über die gesamte Leistungszeit der zu erbringenden Sportbodenarbeiten (Termine siehe beiliegende Objektbeschreibung).
Menge: 1,000 psch

### Titel 02 Flächenelastischer Sportboden

**02.2 Beton-Bodenplatte Sporthalle reinigen**
Beton-Bodenplatte für das Verlegen der Feuchtigkeitssperre (nachfolgende Pos.) von groben Verschmutzungen durch Bauschutt, Mörtel- und Farbreste reinigen, entfernen aller herausragenden, spitzen oder herum- liegenden Teile sowie abkehren der gesamten Bodenfläche.
Ort: Schulsporthalle LxB (lichte Maße zwischen den Prallwänden) 22,00 x 11,00m
Menge: 252,000 m²

**02.3 Höhennivellement Sporthalle und Nebenräume**
Prüfen der Nebenräume (Geräteraum und Sanitätsraum) durch ein Höhennivellement mit mm-genauen Nivelliernetz im Raster max. 3,0x3,0m, inkl. Erstellen eines Höhenplanes.
Ort: Schulsporthalle 242m² und Nebenräume 53m²
Menge: 321,000 m²

**02.4 Feuchtigkeitssperre**
Feuchtigkeitssperre selbstklebend DIN 18533-1.
Liefern und verlegen einer Abdichtung gegen Bodenfeuchtigkeit gemäß DIN 18533-1 (Abdichtung für erdberührte Bauteile) für eine Wassereinwirkungsklasse bis W1.2-E.
Verlegung auf Rohbetonbodenplatte, selbstklebend nach Vorgaben des Herstellers und der Verarbeitungsrichtlinien verlegt. Die Abdichtungsbahn muss mit mindestens 10 cm Überlappung an Längs- und Kopfstößen verlegt werden.
Desweiteren sind die Herstellervorgaben zu beachten.
Fabrikat: Knauf Katja Sprint Abdichtungsbahn oder glw.
Als Feuchtigkeits- und Dampfsperre mit Glasvlies- und Alueinlage mit sd-Wert>1500m.
Inkl. der notwendigen Anschlussstreifen und Dichtstoffe passend zum System - hier Katja-Sprint
Abdichtungsbahn selbstklebende Anschlussstreifen und Katja Sprint Anschlussfix oder glw.
Lage im Gebäude: Sporthalle
Abgerechnet wird die Bodenfläche. Aufgehende Wandanschlüsse in sep. Pos.
Menge: 252,000 m²

**02.5 Anschlüsse Feuchtigkeitssperre an aufgehende Bauteile**
Bodenanschlüsse der Feuchtigkeitssperre der vorigen Pos. wannenartig an aufgehende Bauteile wie Wände, Stützen, etc. passend zur Vorposition ausbilden selbstklebend, mit ausreichender Überlappung zur Abdichtungslage der Bodenflache incl. oberer Fixierungen und Eckausbildungen und inkl. dem Anarbeiten an die 9 Stck. Bodenhülsen.
Gesamthöhe über Bodenplatte 20 cm.
Inkl. der notwendigen Anschlussstreifen und für die Anschlussverklebungen notwendigen Kleb-/Dichtstoffe passend zum System - Katja-Sprint selbstklebenden Anschlussstreifen und Katja Sprint Anschlussfix oder glw.
Menge: 60,000 m

**02.6 Anschlüsse Feuchtigkeitssperre an Sportgeräte-Bodenhülsen**
Bodenanschlüsse der Feuchtigkeitssperre wie vorigen Pos., jedoch Anarbeitung an eingebaute Edelstahl-Bodenhülsen mit Durchmesser ca. 15-27cm die senkrecht aus der Bodenplatte herausstehen. Gesamthöhe über Bodenplatte 20 cm. Inkl. der notwendigen Anschlussstreifen und für die Anschlussverklebungen notwendigen Kleb-/Dichtstoffe passend zum System - Katja-Sprint selbstklebende Anschlussstreifen und Katja Sprint Anschlussfix oder glw.
Menge: 9,000 St

**02.7 Liefern und Einbauen bituminiertes Trockenschüttmaterial 25 mm i.M.**
Bituminiertes Trockenschüttmaterial, liefern und mit Spezialgeräten als Ausgleichschüttung auf die zuvor beschriebene Bitumen-Feuchtigkeitssperre für die Flächendämmung planeben einbauen.
Fabr. Mehasport für Sportböden oder glw.
Für dynamische Langzeitbeanspruchungen von Sportböden geeignet
Inkl. dem Mehraufwand beim Anarbeiten an die bauseitig eingebauten 9 Stck. Bodenhülsen
Einbaustärke im Mittel 25 mm.
Menge: 252,000 m²

**02.8 Zulage Erhöhung Trockenschüttung um 5 mm/m²**
Zulage zum anorganischen Trockenschüttmaterial für die
Erhöhung der Ausgleichschüttung um 5 mm/m².
Bei einer Erhöhung von z.B. 10mm handelt es sich um 2x5mm = 2m² Abrechnungsfläche.
Menge: 100,000 m²

**02.9 XPS-Wärmedämmplatten, WLG 034, zweilagig, gesamt 120mm**
XPS-Warmedämmplatten, WLG 034 mit Stufenfalz, zweilagig, gesamt 12cm auf die Feuchtigkeitssperre verlegen, als wärmegedämmter Unterbau für den Flächenelastischen Sportboden.
Liefern und Verlegen von XPS-Warmedämmplatten aus extrudiertem Polystyrol-Hartschaum nach DIN 4108-10 T1, WLG 034, zweilagig im Verband verlegt.
Die XPS-Dammplatten werden in gesamt 2 Lagen (6cm +6cm = 12cm) verlegt.
Verlegung der einzelnen Lagen mit versetzten Stößen, einschl. des erforderlichen Zuschnitts und Anarbeiten im Bereich der auf dem Boden verlegten. Installationsleitungen, 9 Stck. Sportgeräte-Bodenhülsen und aufgehenden Bauteilen.
XPS Dammplatten Fa./Typ: BASF Styrodur 3000 CS/SQ mit
Studenfalz oder glw. mit hoher Druckfestigkeit von 300kPA
Einbauort: Sporthalle
Abgerechnet wird die Bodenfläche von 242m². Es müssen 2m² Platten mit Stärke jew. 6cm pro 1m² Bodenfläche verlegt werden = gesamt 484m² Platten mit 6cm.
Menge: 252,000 m²

**02.10 Mehr- / Minderpreis für XPS-Wärmedämmplatten je 10 mm**
Mehr- / Minderpreis für XPS-Wärmedämmplatten der vorigen Positionen je 10 mm Mehr- / Minderstarke. Beim Preisspiegel wird der Mehrpreis angesetzt.
Menge: 252,000 m²

**02.11 Flächenelastischer Sportboden, Aufbaustärke ca. 35 mm**
Flächenelastischer Sportboden, bestehend aus elastischer Schicht und biegesteifer Lastverteilungsschicht für Linoleumbelag, geprüft auf Estrich und Trockenunterbau, liefern und vollflächig in Tafeln ausgelegt planeben einbauen.
Systemstärke ca. 35 mm stark
Hersteller: Polysport GmbH, Duplex 300 VST 33 FE oder glw. Ausführung.
Als Flächenelastischer Sportboden nach DIN V 18032-2 und DIN -EN 14904 mit allgemeine bauaufsichtliche Zulassung Z 154.30-3.
Anforderungen und Nachweis der Ebenheit:
In der Fläche auf 0,1 mm genau. Die Ebenheit ist durch ein Messprotokoll in einfacher Ausfertigung an den AG vor der Schlussabnahme zu belegen. Die Leistung ist in den Einheitspreis einzukalkulieren.
Elastikschicht:
Belüftete und offenzellige einlagige PUR-Verbundschaum-Elastikschicht in mind.15 mm Stärke, nicht feuchtigkeitssaugend.
Lastverteilschicht aus zwei Lagen Sperrholz, Stärke jew. 9mm:
zweilagig aus Birke-Sperrholz mit kraftschlüssiger Nut-/Feder Falzverbindungen, Stärke jeweils 9mm, nach DIN EN 636:2003, Biegefestigkleitsklasse F 40/40 = 60 N / my, mit geeignetem lösemittelfreien Spezialklebstoff vollflächig verklebt und verklammert. Zur Aufnahme eines 4,0mm Lino-Bodens (sep. Pos.). Holzplatten nach DIN EN 636-2 Nutzungsklasse 2 Feuchtbereiche.
Dichte Birke-Sperrholz mind. 650kg/m³
Biegefestigkeit längs/quer > 30N/mm²
Aufnehmbares Biegemoment mind. 1200 Nmm
Träge Masse höchstens 10 kg / qm
Furniere: Birke, Bearbeitung: beidseitig geschliffen
Einbauort: Sporthalle
Menge: 245,000 m²

**02.12 Linoleum, 4,0 mm stark, auf flächenelastischem Sportboden in Sporthalle**
Linoleum, 4,0 mm stark, in 200 cm breiten Bahnen liefern und vollflächig mit flächenelastischem Sportboden verkleben, inkl. der notwendigen Grundierungs- und Verklebearbeiten mit den dazugehörigen Materialien und inkl. dem fachgerechtes Verschweißen der Nähte und farbgleich zum Boden verfugen.
Lino-Boden muss die Anforderungen gemäß DIN V 18032-2, EN 14904: 2006 (Eindruckbeständigkeit, Reibung, gerichtete Reflexion, Spiegelglanz, Verschließbeständigkeit) erfüllen und geeignet sein für sehr starke Beanspruchungen nach EN 685 Klasse 34.
Rutschsicherheitklasse geeignet für die beschriebenen Einsatzzwecke.
Der Boden und seine Beschichtungen müssen lösemittelfrei sein.
Fabr. Forbo Marmoleum Sport oder glw.
Farbe: (marmorierte Optik) nach Wahl des AG und nach Mustervorlagen des AN.
Einbauort: Sporthalle
Menge: 245,000 m²

**02.13 Versiegelung des zuvor beschriebenen Linoleums, 4mm stark in der Sporthalle**
Versiegelung der Oberfläche des zuvor beschriebenen Linoleumbodens mit einer fugenlosen lösemittelfreien Zweikomponeneten-PUR-Beschichtung, aufgetragen in mehreren Arbeitsgängen.
Die zu beschichtenden Untergründe müssen fest, trocken, feingriffig und tragfähig sein, frei von losen und mürben Teilen sowie trennend wirkenden Substanzen wie Öl, Fett, Gummiabrieb, Anstrichresten oder ähnlichem.
Fabr. Conipur 3210 W oder glw.
Einbauort: Sporthalle
Menge: 245,000 m²

**02.14 Zement-Estrich in Sanitäts- und Geräteraum reinigen**
Zement-Estrich von groben Verschmutzungen durch Bauschutt, Mörtel- und Farbreste reinigen sowie abkehren der gesamten Bodenfläche.
Inkl. Randstreifen aus Polystyrol bodengleich abschneiden.
Ort: Geräteraum, Technikraum
Menge: 69,000 m²

**02.15 Zement-Estrich in Sanitäts- und Geräteraum spachteln**
Zement-Estrich zur Oberflächenverfestigung mit einem lösungsmittelfreien
Dispersionsvorstrich vollflächig vorstreichen und mit Zementspachtelmasse bei einer Schichtstärke von bis zu 4 mm vollflächig spachteln und schleifen.
Die Spachtelung muss die Härte/Widerstandsfähigkeit für die Raumnutzung (Sportgeräte, Rollwägen mit Matten/Sportgeräten und gestapelte Tische und Stühle) besitzen.
Ort: Geräteraum, Sanitätsraum
Menge: 69,000 m²

**02.16 Linoleum, 4,0 mm stark, auf Estrich in Geräteraum und Sanitätsraum**
Linoleum, 4,0 mm stark, in 200 cm breiten Bahnen liefern und vollflächig mit flächenelastischem Sportboden verkleben, inkl. der notwendigen Grundierungs- und Verklebearbeiten mit den dazugehörigen Materialien und inkl. dem fachgerechtes Verschweißen der Nähte und farbgleich zum Boden verfugen.
Lino-Boden muss die Anforderungen gemäß DIN V 18032-2, EN 14904: 2006 (Eindruckbeständigkeit, Reibung, gerichtete Reflexion, Spiegelglanz, Verschließbeständigkeit) erfüllen und geeignet sein für sehr starke Beanspruchungen nach EN 685 Klasse 34.
Der Boden und seine Beschichtungen müssen lösemittelfrei sein.
Fabr. Forbo Marmoleum Sport oder glw.
Farbe: (marmorierte Optik) nach Wahl des AG und nach Mustervorlagen des AN.
Ort: Geräteraum, Sanitätsraum
Menge: 69,000 m²

**02.17 Versiegelung des zuvor beschriebenen Linoleums, 4mm stark in Geräteraum und Sanitätsraum**
Versiegelung der Oberfläche des zuvor beschriebenen Linoleumbodens mit einer fugenlosen lösemittelfreien Zweikomponeneten-PUR-Beschichtung, aufgetragen in mehreren Arbeitsgängen.
Die zu beschichtenden Untergründe müssen fest, trocken, feingriffig und tragfähig sein, frei von losen und mürben Teilen sowie trennend wirkenden Substanzen wie Öl, Fett, Gummiabrieb, Anstrichresten oder ähnlichem.
Fabr. Conipur 3210 W oder glw.
Menge: 69,000 m²

**02.18 Fußleiste aus Eiche, 60 / 16 mm, auf Sportboden in Sporthalle**
Fußleiste aus Eiche, 60 / 16 mm, lackiert, liefern und mit ca. 1 cm Wandabstand auf dem Sportboden mit Edelstahl-Schrauben befestigen. Die Schraubenköpfe sind so zu versenken, dass keine Verletzungsgefahr besteht.
Ort: Sporthalle
Menge: 60,000 m

**02.19 Fußleiste aus Eiche, 60 / 16 mm, in den Nebenräumen**
Fußleiste aus Eiche, 60 / 16 mm, lackiert, liefern und fachgerecht mit Edelstahl-Schrauben an der begrenzenden Stahlbeton-Wand befestigen. Die Schraubenköpfe sind so zu versenken, dass keine Verletzungsgefahr besteht.
Ort: Geräteraum, Sanitätsraum
Menge: 50,000 m

**02.20 Übergangsschiene aus 2 mm Edelstahl, 100 mm breit**
Übergangsschiene (Abdeck- und Übergangsprofil) aus 2 mm Edelstahl V2A, 100 mm breit,
liefern und an den Übergängen mit Belagswechsel mit V2a Schrauben fachgerecht anbringen.
Einbauort: Übergang Sporthalle zu Geräteraum und Sanitätsraum. Zwei Geräteraumtore mit Breite jew. 3,0m und eine Türe mit Breite 1,0m
Menge: 7,000 m

**02.21 Übergangsschiene aus 2 mm Edelstahl, 60 mm breit**
Übergangsschiene (Abdeck- und Übergangsprofil) aus 2 mm Edelstahl V2A, 60 mm breit,
liefern und an den Übergängen mit Belagswechsel mit V2a Schrauben fachgerecht anbringen.
Einbauort: Übergang Sporthalle zu Foyer mit Industrieparkett. Eine 2flg. Brandschutztüre mit Breite 2,50m
Menge: 2,500 m

**02.22 Rahmen aus Leichtmetall und Deckel aus Vollkunststoff**
Rahmen aus Leichtmetall und Deckel aus Vollkunststoff
Liefern und einbauen. Rahmen und Deckel sind flächenbündig mit dem Sportboden einzubauen.
Durchmesser bis 270 mm
Fabr. Polysport oder gleichw.
Menge: 9,000 St

**02.23 Deckel anarbeiten**
Deckel der Sportgeräte-Bodenhülsen anarbeiten und mit dem zuvor beschriebenen Lino-Sportbodens belegen, inkl. den erforderlichen Niveauangleicharbeiten. Inkl. Abdichten evtl. offenporiger Schnittflächen.
Menge: 9,000 St

**02.24 Spielfeldmarkierungen 20 - 50 mm**
Spielfeldmarkierungen (Linien und strichliert, gerade und gekrümmt) auf zuvor beschriebenen Sportboden-Oberbelag einmessen und dauerhaft mit Zweikomponenten-PUR-Farbe aufzeichnen/markieren.
Die verwendeten Materialien müssen auf der Belagsfläche haften und hinsichtlich Härte und Dehnbarkeit auf die Eigenschaften des Belags abgestimmt sein.
Linienbreite 20 - 50 mm nach Vorgabe der Wettkampfbestimmungen der jeweiligen Sportart.
Linienauftrag ohne Unterschied der Breite, ob gerade oder gekrümmt, ob voll oder strichliert und in verschiedenen Farben.
Bei Überlagerung mehrerer Markierungslinien ist auf eine gute Unterscheidbarkeit der verschiedenen Spielfelder zu achten.
Markierungen für die Sportarten wie z.B. Fußball, Basketball, Volleyball, Badmington nach Wahl des AG und in den entsprechenden verschiedenen Farben.
Der AN hat nach den Vorgaben des AG eine Zeichnung mit den Markierungen zu erstellen und mit dem AG abzustimmen. Es ist dabei zu berücksichtigen, dass es sich bei der Sporthalle mit LxB 22,0m x 11,0m nicht um eine Sporthallen-Standardgröße handelt.
Durchgezogene Linien unter 1,00 lfdm werden als Ausgleich für den erhöhten Messaufwand als 1,00 lfdm abgerechnet.
Fabr. Kipp GmbH oder gleichw. Fabr.
Einbauort: Sporthalle
Menge: 300,000 m

**02.25 Reinigung und Erstpflege des Oberbelags**
Vorherige Reinigung und Ersteinpflegung des Oberbelags nach Herstellervorschrift mit Beigabe der Pflegemittel, unter Berücksichtigung der DIN 18032, Teil 2.
Ersteinpflegung des Oberbelags nach Abschluss der Verlegung mit geeigneten Pflegemitteln entsprechend DIN V 18032-02:2001-04 Abs. 7. Dazu Pflegemittel mit erhöhter Konzentration 1x längs und 1x quer zu den Bahnen auftragen.
Dabei sind die notwendigen Werte für die Nutzung des Bodens als Sportboden wie Gleitreibung, Lichtreflexionsgrad, Glanzgrad, etc. einzuhalten.
Die Pflegeanleitung ist dem AG spätestens bei der Schlussabnahme zu übergeben.
Einbauort: Sporthalle und Nebenräume (Geräteraum, Sanitätsraum)
Menge: 314,000 m²

**02.26 Prüfung des Sportbodens nach DIN 18032**
Prüfung des zuvor beschriebenen Sportbodens (242m²) nach DIN 18032 durch ein zugelassenes Prüfinstitut nach dessen Fertigstellung. Das Prüfprotokoll ist dem AG vor der Schlussabnahme zu übergeben. Der AG behält sich vor, ein anderes als das vom AN vorgeschlagene Prüfinstitut zu wählen.
Leistung pauschal
Menge: 1,000 psch

### Titel 03 Stundenlohnarbeiten

*Hinweis: Stundenlohnarbeiten*
Leistungsumfang:
Stundenlohnarbeiten (Arbeiten, die nicht in den Positionen erfasst sind) auf besonderen Nachweis über Stundenlohnzettel. Die in den folgenden Positionen aufgeführten Einheitspreise gelten für die Bereitstellung des Personals frei Baustelle. Aufsichtsstunden von Bauleitern und Polier werden nicht vergütet. Der unten aufgeführte Verrechnungslohn pro Arbeitsstunde enthalt sämtliche Aufwendungen, wie z.B. Lohn- und Gehaltskosten (einschließlich Zulagen, Zuschlage und vermögenswirksame Leistungen), die Lohn- und Gehaltszusatz- und-Nebenkosten, die Gemeinkosten, sonstige Sozialkosten sowie Wagnis und Gewinn. Im Verrechnungslohn pro Arbeitsstunde sind sämtliche Kosten für die An- und Abfahrtszeiten enthalten.

**03.27 Meister/Polier**
Stundensatz Meister /Polier
Menge: 10,000 h

**03.28 Facharbeiter/Geselle**
Stundensatz Facharbeiter /Geselle
Menge: 20,000 h

**03.29 Helfer/Azubi**
Stundensatz Helfer/Azubi
Menge: 15,000 h
